# 3819 Manómetro Ø53 indicador rojo bar 0-25 psi 0-400 - De Genebre

- Propiedad del archivo: CONSTRUNARIO
- Formato: FIEBDC-3/2012
- Programa: Construnario Versión 3.51
- Fecha de los precios: 02/05/2022
- Divisa: EUR

**GEN3819 025** u 3819 Manómetro Ø53 indicador rojo bar 0-25 psi 0-400 - De Genebre
Precio: 6.24
Manómetro ø53 indicador rojo caja abs tubo bourdon y racor latón une-en 12165. Rosca 1/4" m. Gas. Graduaciones 0-2.5bar. Salida inferior (radial). Psi 0-400. Código EAN: 8428381173007
