# 3822 Manómetro Ø63 con glicerina bar 0-10 psi 0-150 - De Genebre

- Propiedad del archivo: CONSTRUNARIO
- Formato: FIEBDC-3/2012
- Programa: Construnario Versión 3.51
- Fecha de los precios: 02/05/2022
- Divisa: EUR

**GEN3822 010** u 3822 Manómetro Ø63 con glicerina bar 0-10 psi 0-150 - De Genebre
Precio: 14.34
Manómetro Ø63 con glicerina caja acero inox. Aisi 304. Tubo bourdon y racor latón une-en 12165. Rosca 1/4" m. Gas. Graduación 0-10 bar. Salida inferior (radial). Psi 0-150. Código EAN: 8428381007159
