# 3822N Manómetro Ø63 con glicerina rosca NPT bar 0-16 psi 0-240 - De Genebre

- Propiedad del archivo: CONSTRUNARIO
- Formato: FIEBDC-3/2012
- Programa: Construnario Versión 3.51
- Fecha de los precios: 02/05/2022
- Divisa: EUR

**GEN3822N 016** u 3822N Manómetro Ø63 con glicerina rosca NPT bar 0-16 psi 0-240 - De Genebre
Precio: 15.08
Manómetro ø63 con glicerina. Rosca npt. Caja acero inox. aisi 304. Tubo bourdon y racor latón din 17660. Rosca 1/4" npt m. graduación 0-100bar. Salida inferior (radial). Código EAN: 8428381208914
