# 3824 Manómetro Ø100 con glicerina bar 0-6 psi 0-90 - De Genebre

- Propiedad del archivo: CONSTRUNARIO
- Formato: FIEBDC-3/2012
- Programa: Construnario Versión 3.51
- Fecha de los precios: 02/05/2022
- Divisa: EUR

**GEN3824 006** u 3824 Manómetro Ø100 con glicerina bar 0-6 psi 0-90 - De Genebre
Precio: 51.54
Manómetro Ø 100 con glicerina caja acero inox. Aisi 304. Tubo bourdon y racor acero inox. Aisi 304. Rosca 1/2" m. Gas. Graduación 0-6 bar. Salida inferior (radial). Psi 0-90. Código EAN: 8428381143840
