# 3825 Manómetro Ø63 indicador rojo bar 0-6 psi 0-90 - De Genebre

- Propiedad del archivo: CONSTRUNARIO
- Formato: FIEBDC-3/2012
- Programa: Construnario Versión 3.51
- Fecha de los precios: 02/05/2022
- Divisa: EUR

**GEN3825 006** u 3825 Manómetro Ø63 indicador rojo bar 0-6 psi 0-90 - De Genebre
Precio: 6.38
Manómetro Ø63 indicador rojo caja abs. Tubo bourdon y racor latón une-en 12165 rosca 1/4" m. Gas. Graduación 0-6 bar. Salida inferior (radial). Psi 0-90. Código EAN: 8428381172895
