# 3826 Manómetro Ø63, indicador rojo, salida posterior 0-150 bar - De Genebre

- Propiedad del archivo: CONSTRUNARIO
- Formato: FIEBDC-3/2012
- Programa: Construnario Versión 3.51
- Fecha de los precios: 02/05/2022
- Divisa: EUR

**GEN3826 010** u 3826 Manómetro Ø63, indicador rojo, salida posterior 0-150 bar - De Genebre
Precio: 6.68
Caja ABS. Tubo bourdon y racor latón UNE-EN 12165. Rosca 1/4” macho gas (BSP). Graduaciones disponibles 0 a 2,5-4-6-10-16-25 bar. Salida posterior. Clase de precisión 2,5. Código EAN: 8428381172864
