# Manómetro Ø50, salida radial, rosca NPT, referencia 3840 006 de Genebre. 0-6 bar - De Genebre

- Propiedad del archivo: CONSTRUNARIO
- Formato: FIEBDC-3/2012
- Programa: Construnario Versión 3.51
- Fecha de los precios: 02/05/2022
- Divisa: EUR

**GEN3840 006** u Manómetro Ø50, salida radial, rosca NPT, referencia 3840 006 de Genebre. 0-6 bar - De Genebre
Precio: 5.16
Caja ABS. Tubo bourdon y racor según laton UNE EN 12165. Rosca 1/4" macho NPT. Graduacion disponible 0-6 bar (salida inferior) y 0-250 bar (salida lateral). Clase de precisión 1.6. Código EAN: 8434055037148
