# 3850 Anticalcáreo Calcolit M-M 3/4" - De Genebre

- Propiedad del archivo: CONSTRUNARIO
- Formato: FIEBDC-3/2012
- Programa: Construnario Versión 3.51
- Fecha de los precios: 02/05/2022
- Divisa: EUR

**GEN3850 05** u 3850 Anticalcáreo Calcolit M-M 3/4" - De Genebre
Precio: 114.55
Anticalcáreo magnético "Calcolit". Pn 10. Construcción en latón une-en 12165 cromado. Extremos rosca gas m-m, iso 228/1. Temp. Máx. 120ºC. 3/4". Código EAN: 8428381006343
