# 3860 Manguito Antielectrolisis H-H 1/2" - De Genebre

- Propiedad del archivo: CONSTRUNARIO
- Formato: FIEBDC-3/2012
- Programa: Construnario Versión 3.51
- Fecha de los precios: 02/05/2022
- Divisa: EUR

**GEN3860 04** u 3860 Manguito Antielectrolisis H-H 1/2" - De Genebre
Precio: 3.07
Manguito antielectrólisis. Pn 10. Construcción en poliamida 6 (nylon). Funda de cobre. Extremos rosca gas h-h, iso 228/1. Temp. Max. 100ºC. 1/2". Código EAN: 8428381038368
