# 3880 Interruptor de nivel vertical - De Genebre

- Propiedad del archivo: CONSTRUNARIO
- Formato: FIEBDC-3/2012
- Programa: Construnario Versión 3.51
- Fecha de los precios: 02/05/2022
- Divisa: EUR

**GEN3880 00** u 3880 Interruptor de nivel vertical - De Genebre
Precio: 14.70
Interruptor de nivel vertical tensión de conexión 220v-50hz. Potencia máx. De conexión 1.5kw. Temp. Máx. Funcionamiento 80ºC. Protección ip68. Código EAN: 8428381166900
