# 3881 Interruptor de nivel horizontal 40cm - De Genebre

- Propiedad del archivo: CONSTRUNARIO
- Formato: FIEBDC-3/2012
- Programa: Construnario Versión 3.51
- Fecha de los precios: 02/05/2022
- Divisa: EUR

**GEN3881 040** u 3881 Interruptor de nivel horizontal 40cm - De Genebre
Precio: 14.10
Interruptor de nivel horizontal. Tensión de conexión 220v 50hz. Potencia máx. De conexión 1.5kw. Temp. Máx. Funcionamiento 50ºc. Protección ip 68. 040 con longitud de cable 40 cm. Código EAN: 8428381167662
