# 3884 Controlador de volumen de aire NPT 3/8"x7/16"-24" - De Genebre

- Propiedad del archivo: CONSTRUNARIO
- Formato: FIEBDC-3/2012
- Programa: Construnario Versión 3.51
- Fecha de los precios: 02/05/2022
- Divisa: EUR

**GEN3884 00** u 3884 Controlador de volumen de aire NPT 3/8"x7/16"-24" - De Genebre
Precio: 11.22
Controlador de volumen de aire. Construcción en acero al carbono zincado 235 resistente al choque térmico. Membrana en polipropileno. Extremos roscados npt 3/8" x npt 7/16". Para volúmenes de depósitos de 45 y 100 galones. Máx. Temp. Trabajo 60ºc. Máx. Presión de trabajo 150 psi (10 bar). Código EAN: 8428381206613
