# Válvula de flotador, referencia 3886 03 de Geberit. AISI 304 3/8' - De Genebre

- Propiedad del archivo: CONSTRUNARIO
- Formato: FIEBDC-3/2012
- Programa: Construnario Versión 3.51
- Fecha de los precios: 02/05/2022
- Divisa: EUR

**GEN3886 03** u Válvula de flotador, referencia 3886 03 de Geberit. AISI 304 3/8' - De Genebre
Precio: 20.37
Válvula de flotador construcción en acero inoxidable aisi 304. Cierre silicona. Presión máxima 10 kg/cm2 (pn10). Conexión rosca gas iso 288/1. Debe añadirse ref. 3887 boya inox aisi 304. 1/2". Código EAN: 8428381258636
