# 3912 Termostato de pared electrónico con display - De Genebre

- Propiedad del archivo: CONSTRUNARIO
- Formato: FIEBDC-3/2012
- Programa: Construnario Versión 3.51
- Fecha de los precios: 02/05/2022
- Divisa: EUR

**GEN3912 00** u 3912 Termostato de pared electrónico con display - De Genebre
Precio: 67.51
Termostato de pared electrónico con display. Alimentación: baterías 1,5v tipo AAA. Rango temperatura de regulación: 5º-35ºc.diferencial térmico: +-0,3ºc. Grado de protección ip 20. Dimensiones: 72x72x30mm. Código EAN: 8428381254379
