# Termostato Touch "GE-SMART", referencia 3930 00 de Genebre - De Genebre

- Propiedad del archivo: CONSTRUNARIO
- Formato: FIEBDC-3/2012
- Programa: Construnario Versión 3.51
- Fecha de los precios: 02/05/2022
- Divisa: EUR

**GEN3930 00** u Termostato Touch "GE-SMART", referencia 3930 00 de Genebre - De Genebre
Precio: 93.32
Alimentación: 2 baterias 1,5V, tipo AA o con cable micro USB 5V (1A). Conectividad WIFI. Rango de contacto 250VAC-0,25A. IP30. Rango temperatura regulación: 5-35°C. Diferencial termico ± 0,5 °C . Pantalla LCD táctil retro iluminada. Programable. Dimensiones: 125 x 98 x 23,5 mm. Código EAN: 8434055024582
