# Termostato Touch + Receptor Wifi "GE-SMART", referencia 3930K de Genebre - De Genebre

- Propiedad del archivo: CONSTRUNARIO
- Formato: FIEBDC-3/2012
- Programa: Construnario Versión 3.51
- Fecha de los precios: 02/05/2022
- Divisa: EUR

**GEN3930K** u Termostato Touch + Receptor Wifi "GE-SMART", referencia 3930K de Genebre - De Genebre
Precio: 194.23
El kit consta del termostato de calefacción touch art. 3930 i el receptor WIFI art. 3932. Código EAN: 8434055024551
