# Cabezal termostático "GE-SMART", referencia 3931 00 de Genebre - De Genebre

- Propiedad del archivo: CONSTRUNARIO
- Formato: FIEBDC-3/2012
- Programa: Construnario Versión 3.51
- Fecha de los precios: 02/05/2022
- Divisa: EUR

**GEN3931 00** u Cabezal termostático "GE-SMART", referencia 3931 00 de Genebre - De Genebre
Precio: 75.68
Alimentación: 2 baterias 1,5V, tipo AA. Conectividad WIFI. IP20. Rango temperatura de regulación: 5-35°C. Diferencial termico ± 0,5 °C . Pantalla LCD retro iluminada. Programable. Dimensiones: Ø55 x 83 mm. Código EAN: 8434055024599
