# 3952 Cinta "PTFE" 0.060x12 - De Genebre

- Propiedad del archivo: CONSTRUNARIO
- Formato: FIEBDC-3/2012
- Programa: Construnario Versión 3.51
- Fecha de los precios: 02/05/2022
- Divisa: EUR

**GEN3952 00** u 3952 Cinta "PTFE" 0.060x12 - De Genebre
Precio: 0.43
Cinta "PTFE" 0.060x12. Código EAN: 8428381046943
