# 3956 "PTFE" líquido 50ml. - De Genebre

- Propiedad del archivo: CONSTRUNARIO
- Formato: FIEBDC-3/2012
- Programa: Construnario Versión 3.51
- Fecha de los precios: 02/05/2022
- Divisa: EUR

**GEN3956 00** u 3956 "PTFE" líquido 50ml. - De Genebre
Precio: 14.88
Teflón líquido 50ml. Adhesivo anaeróbico para sellar conexiones roscadas metálicas. Resistente a golpes y vibraciones. Temperaturas desde -55ºC A +150ºC. Fácil desmontaje de piezas selladas. Código EAN: 8428381136156
