# Electroválvula de acción directa, referencia 4031 01 de Genebre. 2 vías 1/8' - De Genebre

- Propiedad del archivo: CONSTRUNARIO
- Formato: FIEBDC-3/2012
- Programa: Construnario Versión 3.51
- Fecha de los precios: 02/05/2022
- Divisa: EUR

**GEN4031 01 00** u Electroválvula de acción directa, referencia 4031 01 de Genebre. 2 vías 1/8' - De Genebre
Precio: 72.19
Electroválvula 2 vías normalmente cerrada. Acción directa. Cuerpo latón din 17660 inox. Piloto mando acero inox cierre. Cierre núcleo vitón (otros cierres consultar) bobina 14w ref.4814. Voltajes: C.A.: 24-48-110-220 50/60 hz. C.C.: 12-24. 1/8". Código EAN: 8428381039761
