# Electroválvula de acción directa, referencia 4041 01 de Genebre. 2 vías 1/8' - De Genebre

- Propiedad del archivo: CONSTRUNARIO
- Formato: FIEBDC-3/2012
- Programa: Construnario Versión 3.51
- Fecha de los precios: 02/05/2022
- Divisa: EUR

**GEN4041 01 00** u Electroválvula de acción directa, referencia 4041 01 de Genebre. 2 vías 1/8' - De Genebre
Precio: 78.97
Electroválvula 2 vías normalmente abierta. Acción directa. Cuerpo latón din 17660 cierre inox. Piloto mando acero inox. Cierre núcleo vitón (otros cierres consultar). Bobina 14w ref. 4814. Voltajes: C.A.: 24-48-110-220 50/60 hz. C.C.: 12-24. 1/8". Código EAN: 8428381039792
