# 4110 Electroválvula para gas Presión máx. 1 bar 1/2" - De Genebre

- Propiedad del archivo: CONSTRUNARIO
- Formato: FIEBDC-3/2012
- Programa: Construnario Versión 3.51
- Fecha de los precios: 02/05/2022
- Divisa: EUR

**GEN4110 04** u 4110 Electroválvula para gas Presión máx. 1 bar 1/2" - De Genebre
Precio: 64.34
Electroválvula para gas. Normalmente cerrada. Cuerpo aluminio, cierres nbr. Presión máxima 1 bar. Conforme a directiva 94/9/ce atex y a directiva gas 2009/142/cee. Medida 1/2".
