# 4120 Electroválvula con rearme manual para gas 1" - De Genebre

- Propiedad del archivo: CONSTRUNARIO
- Formato: FIEBDC-3/2012
- Programa: Construnario Versión 3.51
- Fecha de los precios: 02/05/2022
- Divisa: EUR

**GEN4120 06** u 4120 Electroválvula con rearme manual para gas 1" - De Genebre
Precio: 118.14
Electroválvula con rearme manual para gas. Normalmente cerrada. Cuerpo latón une-en 12164. Cierres nbr. Presión máxima 500 mbar. Conforme a directiva 94/9/ce atex y a directiva gas 2009/142/cee. Medida 1".
