# Electroválvula de acción directa, referencia 4220 021 de Genebre.2 vías 1/4' - De Genebre

- Propiedad del archivo: CONSTRUNARIO
- Formato: FIEBDC-3/2012
- Programa: Construnario Versión 3.51
- Fecha de los precios: 02/05/2022
- Divisa: EUR

**GEN4220 02 00** u Electroválvula de acción directa, referencia 4220 021 de Genebre.2 vías 1/4' - De Genebre
Precio: 30.87
Electroválvula 2 vías normalmente cerrada. Acción directa. Cuerpo de latón une-en 12165. Cierre vitón. Bobina 8w ref. 4808. Voltajes: C.A.: 24-48-110-220 50/60 hz. C.c.: 12-24. 1/4". Código EAN: 8428381010975
