# Electroválvula de acción directa, referencia 4232 00 de Genebre. 2 vías b/pl - De Genebre

- Propiedad del archivo: CONSTRUNARIO
- Formato: FIEBDC-3/2012
- Programa: Construnario Versión 3.51
- Fecha de los precios: 02/05/2022
- Divisa: EUR

**GEN4232 00 00** u Electroválvula de acción directa, referencia 4232 00 de Genebre. 2 vías b/pl - De Genebre
Precio: 47.15
Electroválvula 2 vías normalmente cerrada. Acción directa. Cuerpo de latón une-en 12165. Piloto mando acero inox. Cierre viton. Bobina 8w ref. 4808. Voltajes: c.a.: 24-48-110-220 50/60 hz. C.c.: 12-24. B/pl. Código EAN: 8428381039846
