# Electroválvula de acción directa, referencia 4240 01 de Genebre. 2 vías 1/8' - De Genebre

- Propiedad del archivo: CONSTRUNARIO
- Formato: FIEBDC-3/2012
- Programa: Construnario Versión 3.51
- Fecha de los precios: 02/05/2022
- Divisa: EUR

**GEN4240 01 00** u Electroválvula de acción directa, referencia 4240 01 de Genebre. 2 vías 1/8' - De Genebre
Precio: 46.12
Electroválvula 2 vías normalmente abierta. Acción directa. Cuerpo de latón une-en 12165. Piloto mando acero inox. Cierre vitón. Bobina 8w ref. 4808. Voltajes: C.A.: 24-48-110-220 50/60 HZ. C.C.: 12-24. 1/8". Código EAN: 8428381010739
