# 4320 Electroválvula Acción directa 3 vías 1/4" - De Genebre

- Propiedad del archivo: CONSTRUNARIO
- Formato: FIEBDC-3/2012
- Programa: Construnario Versión 3.51
- Fecha de los precios: 02/05/2022
- Divisa: EUR

**GEN4320 02 00** u 4320 Electroválvula Acción directa 3 vías 1/4" - De Genebre
Precio: 52.80
Electroválvula 3 vías normalmente cerrada. Paso int. Ø2.5. Acción directa. Cuerpo de latón une-en 12165. Cierre inox. Piloto mando acero inox. Cierre vitón. Bobina 8w ref. 4808. Voltajes: C.A.: 24-48-110-220 50/60 HZ. C.C.: 12-24. 1/4". Código EAN: 8428381011118
