# 4328 Electroválvula Acción directa 3 vías universal 1/8" - De Genebre

- Propiedad del archivo: CONSTRUNARIO
- Formato: FIEBDC-3/2012
- Programa: Construnario Versión 3.51
- Fecha de los precios: 02/05/2022
- Divisa: EUR

**GEN4328 01 00** u 4328 Electroválvula Acción directa 3 vías universal 1/8" - De Genebre
Precio: 66.23
Electroválvula 3 vías universal paso interior ø1.5. Modelo universal. Misma presión 3 vías. Voltajes: C.A.: 24-48-110-220 50/60 HZ. C.C.: 12-24. 1/8". Código EAN: 8428381016854
