# 4330 Electroválvula Acción directa 3 vías b/pl - De Genebre

- Propiedad del archivo: CONSTRUNARIO
- Formato: FIEBDC-3/2012
- Programa: Construnario Versión 3.51
- Fecha de los precios: 02/05/2022
- Divisa: EUR

**GEN4330 00 00** u 4330 Electroválvula Acción directa 3 vías b/pl - De Genebre
Precio: 48.48
Electroválvula 3 vías normalmente cerrada. Acción directa ø1.5. Cuerpo latón une-en 12165. Cierre inox. Piloto mando acero inox. Cierre vitón (otros cierres consultar). Bobina 8w ref. 4808. VOLTAJES: C.A.: 24-48-110-220 50/60 HZ. C.C.: 12-24. b/pl Código EAN: 8428381011156
