# 4335 Electroválvula Acción directa Ø1.5 3 vías b/pl - De Genebre

- Propiedad del archivo: CONSTRUNARIO
- Formato: FIEBDC-3/2012
- Programa: Construnario Versión 3.51
- Fecha de los precios: 02/05/2022
- Divisa: EUR

**GEN4335 00 00** u 4335 Electroválvula Acción directa Ø1.5 3 vías b/pl - De Genebre
Precio: 45.28
Electroválvula 3 vías normalmente cerrada. Acción directa ø 1.5. Cuerpo latón din 17660. Cierre inox. Piloto mando acero inox. Cierre vitón (otros cierres consultar) bobina 8w ref. 4808. Cono superior tipo "c". Voltajes: C.A.: 24-48-110-220 50/60 HZ. C.C.: 12-24. b/pl Código EAN: 8428381184560
