# 4425 Electroválvulas 2 vías vapor a pistón 3/4" - De Genebre

- Propiedad del archivo: CONSTRUNARIO
- Formato: FIEBDC-3/2012
- Programa: Construnario Versión 3.51
- Fecha de los precios: 02/05/2022
- Divisa: EUR

**GEN4425 05 00** u 4425 Electroválvulas 2 vías vapor a pistón 3/4" - De Genebre
Precio: 231.61
Electroválvula 2 vías normalmente cerrada. Acción indirecta. Cuerpo latón une-en 12165. Cierre en teflón (ptfe). Piloto mando en acero inox. Bobina 8w ref. 4808. Voltajes: C.A.: 24-48-110-220 50/60 HZ. C.C.: 12-24. 3/4". Código EAN: 8428381216667
