# 4440 Electroválvula 2 vías vapor 1/4" - De Genebre

- Propiedad del archivo: CONSTRUNARIO
- Formato: FIEBDC-3/2012
- Programa: Construnario Versión 3.51
- Fecha de los precios: 02/05/2022
- Divisa: EUR

**GEN4440 02 00** u 4440 Electroválvula 2 vías vapor 1/4" - De Genebre
Precio: 54.00
Electroválvula 2 vías normalmente cerrada. Paso angular función directa. Cuerpo de latón une-en 12165. Piloto mando acero inox. Bobina 8w ref. 4808. Voltajes: C.A.: 24-48-110-220 50/60 HZ. C.C.: 12-24. 1/4". Código EAN: 8428381010654
