# 4521 Electroválvula 5 vías con bobina seguridad - C24V - De Genebre

- Propiedad del archivo: CONSTRUNARIO
- Formato: FIEBDC-3/2012
- Programa: Construnario Versión 3.51
- Fecha de los precios: 28/04/2022
- Divisa: EUR

**GEN452102C24V** u 4521 Electroválvula 5 vías con bobina seguridad - C24V - De Genebre
Precio: 260.92
Electroválvula 5 vías con bobina de seguridad. Intrínseca= ATEX EX 2G EEX IA IIC T6. Código EAN: 8428381186632
