# 4522 Electroválvula 5 vías con bobina antideflagrante 220V - De Genebre

- Propiedad del archivo: CONSTRUNARIO
- Formato: FIEBDC-3/2012
- Programa: Construnario Versión 3.51
- Fecha de los precios: 28/04/2022
- Divisa: EUR

**GEN4522 02 220V** u 4522 Electroválvula 5 vías con bobina antideflagrante 220V - De Genebre
Precio: 260.92
Electroválvula 5 vías con bobina antideflagrante ATEX EX 2G EEX M II T4 220V. Código EAN: 8428381186779
