# 4630 Electroválvula 2 vías INOX acción directa 1" - De Genebre

- Propiedad del archivo: CONSTRUNARIO
- Formato: FIEBDC-3/2012
- Programa: Construnario Versión 3.51
- Fecha de los precios: 02/05/2022
- Divisa: EUR

**GEN4630 06 00** u 4630 Electroválvula 2 vías INOX acción directa 1" - De Genebre
Precio: 601.10
Electroválvula 2 vías normalmente cerrada. Acción directa. Cuerpo acero inox. Aisi 316. Piloto mando acero inox. Cierres teflón (ptfe). Bobina 8w ref. 4808. Voltajes: C.A.: 24-48-110-220 50/60 HZ. C.C.: 12-24. 1". Código EAN: 8428381013334
