# 4710 Válvula hidraúlica manual 2" - De Genebre

- Propiedad del archivo: CONSTRUNARIO
- Formato: FIEBDC-3/2012
- Programa: Construnario Versión 3.51
- Fecha de los precios: 02/05/2022
- Divisa: EUR

**GEN4710 09** u 4710 Válvula hidraúlica manual 2" - De Genebre
Precio: 189.60
Válvula hidráulica manual hidromembrana nbr reforzada. Extremos rosca gas. Cuerpo hierro g-25. Con pintura poliuretánica. Pn 10. Voltajes: C.A.: 24-48-110-220 50/60 HZ. C.C.: 12-24. 2". Código EAN: 8428381025597
