# 4711 Válvula hidraúlica manual Ø200 - De Genebre

- Propiedad del archivo: CONSTRUNARIO
- Formato: FIEBDC-3/2012
- Programa: Construnario Versión 3.51
- Fecha de los precios: 02/05/2022
- Divisa: EUR

**GEN4711 16** u 4711 Válvula hidraúlica manual Ø200 - De Genebre
Precio: 2545.58
Válvula hidráulica manual hidromembrana nbr reforzada. Extremos rosca gas. Cuerpo hierro g-25. Con pintura poliuretanica. Pn-10 extremos bridas iso-5752-15. Voltajes: C.A.: 24-48-110-220 50/60 HZ. C.C.: 12-24. Ø200. Código EAN: 8428381025610
