# 4720 Válvula hidraúlica con electroválvula 2" - De Genebre

- Propiedad del archivo: CONSTRUNARIO
- Formato: FIEBDC-3/2012
- Programa: Construnario Versión 3.51
- Fecha de los precios: 02/05/2022
- Divisa: EUR

**GEN4720 09 00** u 4720 Válvula hidraúlica con electroválvula 2" - De Genebre
Precio: 288.73
Válvula hidráulica con electroválvula. Hidromembrana nbr reforzada. Extremos rosca gas. Cuerpo hierro g-25 con pintura poliuretanica. Pn 10. Mando electroválvula bajo consumo ref. 4340.01 - 2.5w. Voltajes: C.A.: 24-48-110-220 50/60 HZ. C.C.: 12-24. 2". Código EAN: 8428381199144
