# 4791 Válvula motorizada 3 vías cable 2 hilos 1" - De Genebre

- Propiedad del archivo: CONSTRUNARIO
- Formato: FIEBDC-3/2012
- Programa: Construnario Versión 3.51
- Fecha de los precios: 02/05/2022
- Divisa: EUR

**GEN4791 06** u 4791 Válvula motorizada 3 vías cable 2 hilos 1" - De Genebre
Precio: 99.78
Válvula motorizada zona 3 vías con cable de 2 hilos. Construcción en latón. Extremos rosca gas hembra, iso 228/1. Aplicación agua fría o caliente. Temperatura fluido < 94ºc. Temperatura ambiente < 40ºc. Tensiones 220v (+-10% 50-60 hz). Presión máxima de trabajo 2 bar. Con palanca de funcionamiento manual y muelle de retorno. 1". Código EAN: 8428381014720
