# 4801 Conector tripolar 5W - De Genebre

- Propiedad del archivo: CONSTRUNARIO
- Formato: FIEBDC-3/2012
- Programa: Construnario Versión 3.51
- Fecha de los precios: 02/05/2022
- Divisa: EUR

**GEN4801 05** u 4801 Conector tripolar 5W - De Genebre
Precio: 2.73
Conector tripolar 5W DIN 43650 IP65. Código EAN: 8428381014775
