# 4805 Bobina 5W Clase F (155ºC) - De Genebre

- Propiedad del archivo: CONSTRUNARIO
- Formato: FIEBDC-3/2012
- Programa: Construnario Versión 3.51
- Fecha de los precios: 02/05/2022
- Divisa: EUR

**GEN4805** u 4805 Bobina 5W Clase F (155ºC) - De Genebre
Precio: 18.49
Bobina 5w clase f (155ºc) tolerancia de tensión c.a. +10% - 15%. C.c. +10% - 5%. Voltajes: c.a. 24-28-110-220 50/60hz. C.c. 12-24.
