# 5015 Válvula de esfera 2 piezas 3/4" GNP-44/S4 - De Genebre

- Propiedad del archivo: CONSTRUNARIO
- Formato: FIEBDC-3/2012
- Programa: Construnario Versión 3.51
- Fecha de los precios: 28/04/2022
- Divisa: EUR

**GEN5015 05 132** u 5015 Válvula de esfera 2 piezas 3/4" GNP-44/S4 - De Genebre
Precio: 205.11
Válvula esfera 2 piezas. Características de válvula ver art. 2015. Actuador simple efecto GNP-44/S4 medida 3/4". Código EAN: 8428381230274
