# 5015 Válvula de esfera 2 piezas 1 1/4" GNP-60/S5 - De Genebre

- Propiedad del archivo: CONSTRUNARIO
- Formato: FIEBDC-3/2012
- Programa: Construnario Versión 3.51
- Fecha de los precios: 28/04/2022
- Divisa: EUR

**GEN5015 07 140** u 5015 Válvula de esfera 2 piezas 1 1/4" GNP-60/S5 - De Genebre
Precio: 283.02
Válvula esfera 2 piezas. Características de válvula ver art. 2015. Actuador simple efecto GNP-60/S4 medida 1 1/4". Código EAN: 8428381230298
