# Válvula de esfera 3 piezas con actuador neumático, referencia 5025 03 45 de Genebre. 3/8' GN-05/S2 - De Genebre

- Propiedad del archivo: CONSTRUNARIO
- Formato: FIEBDC-3/2012
- Programa: Construnario Versión 3.51
- Fecha de los precios: 28/04/2022
- Divisa: EUR

**GEN5025 03 45** u Válvula de esfera 3 piezas con actuador neumático, referencia 5025 03 45 de Genebre. 3/8' GN-05/S2 - De Genebre
Precio: 146.28
Válvula esfera 3 piezas características válvula 2025. Actuador neumático simple efecto: gn-05/s2 medida 3/8". Código EAN: 8428381212584
