# Válvula de esfera 3 piezas con actuador neumático, referencia 5025 04 73 de Genebre. 1/2' GN-15/S3 - De Genebre

- Propiedad del archivo: CONSTRUNARIO
- Formato: FIEBDC-3/2012
- Programa: Construnario Versión 3.51
- Fecha de los precios: 28/04/2022
- Divisa: EUR

**GEN5025 04 73** u Válvula de esfera 3 piezas con actuador neumático, referencia 5025 04 73 de Genebre. 1/2' GN-15/S3 - De Genebre
Precio: 176.45
Válvula esfera 3 piezas características válvula 2025. Actuador neumático simple efecto: gn-15/s3 medida 1/2". Código EAN: 8428381172253
