# Válvula de esfera 3 piezas con actuador neumático, referencia 5025 06 49 de Genebre. 1' GN-17/S4 - De Genebre

- Propiedad del archivo: CONSTRUNARIO
- Formato: FIEBDC-3/2012
- Programa: Construnario Versión 3.51
- Fecha de los precios: 28/04/2022
- Divisa: EUR

**GEN5025 06 49** u Válvula de esfera 3 piezas con actuador neumático, referencia 5025 06 49 de Genebre. 1' GN-17/S4 - De Genebre
Precio: 202.37
Válvula esfera 3 piezas características válvula 2025. Actuador neumático simple efecto: gn-17/s4 medida 1". Código EAN: 8428381212591
