# 5025 Válvula de esfera 3 piezas 2" GNP-135/S5 - De Genebre

- Propiedad del archivo: CONSTRUNARIO
- Formato: FIEBDC-3/2012
- Programa: Construnario Versión 3.51
- Fecha de los precios: 28/04/2022
- Divisa: EUR

**GEN5025 09 148** u 5025 Válvula de esfera 3 piezas 2" GNP-135/S5 - De Genebre
Precio: 417.79
Válvula esfera 3 piezas características válvula 2025. Actuador neumático simple efecto: GNP-135/S5 medida 2". Código EAN: 8428381230762
