# Válvula de esfera 3 piezas con actuador neumático, referencia 5025 09 52 de Genebre. 2' GN-17 - De Genebre

- Propiedad del archivo: CONSTRUNARIO
- Formato: FIEBDC-3/2012
- Programa: Construnario Versión 3.51
- Fecha de los precios: 28/04/2022
- Divisa: EUR

**GEN5025 09 52** u Válvula de esfera 3 piezas con actuador neumático, referencia 5025 09 52 de Genebre. 2' GN-17 - De Genebre
Precio: 276.31
Válvula esfera 3 piezas características válvula 2025. Actuador neumático doble efecto: GN-17 medida 2". Código EAN: 8428381212324
