# Válvula de esfera 3 piezas con actuador neumático, referencia 5025 09 478 de Genebre. 2' GN-30/S4 - De Genebre

- Propiedad del archivo: CONSTRUNARIO
- Formato: FIEBDC-3/2012
- Programa: Construnario Versión 3.51
- Fecha de los precios: 28/04/2022
- Divisa: EUR

**GEN5025 09 78** u Válvula de esfera 3 piezas con actuador neumático, referencia 5025 09 478 de Genebre. 2' GN-30/S4 - De Genebre
Precio: 396.40
Válvula esfera 3 piezas características válvula 2025. Actuador neumático simple efecto: gn-30/s4 medida 2". Código EAN: 8428381189701
