# Válvula de esfera 3 piezas con actuador neumático, referencia 5025 10 64 de Genebre. 2 1/2' GN-20 - De Genebre

- Propiedad del archivo: CONSTRUNARIO
- Formato: FIEBDC-3/2012
- Programa: Construnario Versión 3.51
- Fecha de los precios: 28/04/2022
- Divisa: EUR

**GEN5025 10 64** u Válvula de esfera 3 piezas con actuador neumático, referencia 5025 10 64 de Genebre. 2 1/2' GN-20 - De Genebre
Precio: 503.87
Válvula esfera 3 piezas características válvula 2025. Actuador neumático doble efecto: GN-20 medida 2 1/2". Código EAN: 8428381188995
